# KL94-FE54 Sanierung und Erweiterung Mehrfamilienhaus
Angebotsaufforderung (GAEB DA XML 3.3, DA83)
Währung: EUR
Bieterkommentare zugelassen: nein
Auftraggeber: GWC Cottbus
Erstellt mit: Dangl GAEB Tool - www.dangl-it.com - Version 2.11.0, Compa, 16.03.2026

## Allgemeine Vorbemerkung
1. Baubeschreibung
----------------------------------------------------------

Das geplante Wohngebäude besteht aus dem Bestandsgebäude Friedrich-Engels-Str. 54 (FE54) und dem geplanten Neubau Karl-Liebknecht-Str. 94 (KL94), welcher die Baulücke zum Nachbarn Karl-Liebknecht-Str. 93 schließt.

Der Neubau KL94 teilt sich die Erschließung mit dem Bestand der FE54: das notwendige Treppenhaus ist im Bestand vorhanden. Von dort führt ein neuer Ausgang zum Laubengang im Neubau, an welchem auch der neue Personenaufzug liegt. Der Aufzug ist barrierefrei vom Hof aus zugänglich. Haupteingang für beide Gebäudeteile ist der Eingang im Bestand in der Friedrich-Engels-Str. 54.

Der Neubau KL94 wird als Massivbau mit WDVS ausgeführt. Er erhält einen Keller aus WU-Stahlbeton, darüber sind 5 Geschosse mit jeweils 2 Wohnungen geplant. Das Dach wird als Flachdach mit Begrünung bzw. Bekiesung ausgeführt.

Das Bestandsgebäude FE54 wurde ca. 1955 errichtet. Es besitzt ebenfalls einen Keller sowie darüber 4 Etagen mit jeweils 2 Wohnungen; der Dachraum unter dem Steildach wird nicht ausgebaut. Wände bestehen aus Vollziegelmauerwerk (Teilbereiche auch aus Kalksandsteinen oder Betonsteinen), Decken sind als DIN F24-Decken ausgeführt (Stahlbeton-Balken mit zwischenliegenden Hohlkörpern). Der Dachstuhl wurde mit Gittersparren errichtet.

2. Inhalt des Leistungsverzeichnisses
----------------------------------------------------------

Das vorliegende LV beinhaltet ausschließlich Arbeiten für den Altbau Friedrich-Engels-Str. 54 (FE54 = Los 2). Im Einzelnen sind dies:

- Hauseingangstür
- Innentüren
- Treppengeländer aufarbeiten, ergänzen

Im Neubau Karl-Liebknecht-Str. 94 (KL94 = Los 1) sind keine Tischlerarbeiten geplant. Die Aufteilung dient zum Nachweis / der Abrechnung von Fördermitteln.

3. Unterlagen
----------------------------------------------------------

Zu diesem Leistungsverzeichnis gehören im Folgenden aufgelistete Anlagen. Alle Unterlagen, auch Planunterlagen, werden dem AN bei Auftragserhalt nur digital zur Verfügung gestellt. Der AN ist selbst dafür verantwortlich, dass die Ausführungsunterlagen und -pläne in Originalgröße und in ausreichender Anzahl auf der Baustelle vorliegen.

- Ausführungspläne und -details gem. Planliste vom 06.03.2026

4. Allgemeine Angaben zur Baustelle
----------------------------------------------------------

Flächen für die Aufstellung von Baucontainern sowie Lagerflächen befinden sich auf dem eigenen Grundstück, im Hof. Bereichsweise wird das Grundstück des Nachbarn Friedrich-Engels-Str. 55 genutzt; dieses Grundstück befindet sich ebenfalls im Eigentum des AG. Eine Zufahrt von der Friedrich-Engels-Str. ist vorhanden.

5. Allgemeine Angaben zur Bauausführung
----------------------------------------------------------

Baustelleneinrichtung

Die allgemeine Baustelleneinrichtung wird durch ein gesondertes Gewerk durchgeführt (Bauzäune, Baustrom, Bauwasser, Sanitärcontainer).

Die Baustelle ist zur ordnungsgemäßen Durchführung der Baumaßnahme einzurichten, vorzuhalten, zu betreiben und nach Beendigung der Arbeiten zu räumen. Zum Leistungsumfang gehören der An- und Abtransport aller erforderlichen Geräte, Maschinen und Betriebsstoffe, gegebenenfalls Beleuchtung der Arbeitsbereiche sowie das Vorhalten der dieser Einrichtungen während der gesamten Bauzeit. Im Bedarfsfall zählen hierzu auch z.B. provisorische Überbrückungen von Aufgrabungen, Schutzabdeckungen gegen Niederschläge und Frost.

Sicherungsmaßnahmen

Der AN ist verkehrssicherungspflichtig. Dies gilt insbesondere für die Zu- und Ausfahrten zum Baustellengelände.

Bauschutt

Das direkte Abwerfen von Bauschutt ist nicht gestattet. Freiliegender Bauschutt unter den Gerüsten, im Gebäude sowie nicht in geeigneten Behältern gelagerter Bauschutt auf dem Gelände ist TÄGLICH zu entfernen. Schutt-Container sind zur Vermeidung von Staub mit Planen dicht abzudecken, bei Bedarf ist ein Netzmittel zu verwenden.

Bauleiter / Baubesprechungen

Der AN benennt bei der Auftragserteilung schriftlich den für das Projekt verantwortlichen Bauleiter. Die Anwesenheit des deutsch sprechenden Verantwortlichen während der gesamten Ausführungszeit auf der Baustelle gehört zur Leistung des AN.

Während der beauftragten Tätigkeit ist die Anwesenheit des jeweiligen Projektleiters des AN bei der wöchentlichen Baustellenbesprechung verpflichtend. Diese findet vor Ort auf der Baustelle statt. Bei Bedarf werden zusätzliche Termine über die wöchentlichen Beratungen hinaus vereinbart.

Ausführung

Die Wahl technologischer Vorgänge bleibt, wenn nicht anders beschrieben, dem AN überlassen. Dabei sind die Arbeiten so auszuführen, dass Beeinträchtigungen anderer Arbeiten, Belästigungen durch Lärm und Staub auf das unvermeidbare Maß reduziert werden.

Für alle Produkte, insbesondere für die brandschutzrelevanten Bauteile, hat der AN Prüfzeugnisse, Zulassungen u. dgl. VOR Einbau einzureichen. Der Einbau ist durch die Bauleitung und ggf. den Brandschutzsachverständigen im Vorfeld freizugeben. Eventuell sind Zwischenabnahmen erforderlich.

Die ausgeschriebenen Leistungen verstehen sich inkl. Lieferung und Transport der Materialien an den Einbauort.

6. Dokumentation
----------------------------------------------------------

Bautageberichte

Der AN ist verpflichtet, Tagesberichte zu führen. Die Tagesberichte sind jeweils montags für die vorangegangene Woche unaufgefordert dem Auftraggeber oder dem vom Auftraggeber bestimmten Vertreter zu übergeben. Die Bautagesberichte müssen die Angaben enthalten, die für die Ausführung oder Abrechnung des Vertrages von Bedeutung sein können, wie z.B.:

- Witterungsbedingungen
- tägliche Arbeitsstärke der eingesetzten eigenen und Fremd-Mitarbeiter, untergliedert nach Lohngruppen
- erbrachte Bauleistungen
- ggf. Änderungen gegenüber dem Vertrag
- besondere Vorkommnisse auf der Baustelle

7. Sicherheit und Gesundheitsschutz
----------------------------------------------------------

Der Bauherr hat gem. Baustellenverordnung einen Koordinator für Sicherheit und Gesundheitsschutz (SiGeKo) auf der Baustelle bestellt. Der Auftragnehmer hat die Hinweise des SiGeKo zur Arbeitssicherheit und zum Gesundheitsschutz zu berücksichtigen.

Für die Baustelle wird bauseits ein Sicherheits- und Gesundheitsschutzplan erarbeitet, der die zu erwartenden Gefährungen bei den einzelnen Gewerken auflistet und Lösungen für einen sicheren Baustellenbetrieb angibt.

Jeder Auftragnehmer ist verpflichtet, sich vor Beginn der Arbeit über die Inhalte des SiGe-Planes zu informieren und diese bei der Ausführung seiner Arbeiten zu berücksichtigen. Zur Information kann der SiGeKo Erläuterungstermine festsetzen, an denen teilzunehmen der AN verpflichtet ist. Durch den AN ist dem AG die aktenkundige Belehrung aller auf dem Standort tätigen Personen über die geltenden Arbeits- und Gesundheitsschutzverordnungen bzw. Richtlinien nachzuweisen.

Der vom Auftraggeber beauftragte SiGeKo ist befugt, alle Einrichtungen des Auftragnehmers sowie dessen Arbeitsverfahren auf Vertragskonformität zu prüfen sowie weitere Hinweise zur Sicherheit der Baustelle und des Arbeitsschutzes zu geben. Soweit der Auftragnehmer für sein Gewerk vom SiGe-Plan abweichende Gefährdungen feststellt, hat er diese vor Beginn der Arbeiten der Bauleitung des AG anzuzeigen und Sicherheitslösungen vor Ausführungsbeginn schriftlich darzulegen. Gleiches gilt, wenn der AN vom SiGe-Plan abweichende Sicherheitslösungen anstrebt. Der AG kann vom SiGe-Plan abweichende Sicherheitslösungen zurückweisen und die im SiGe-Plan aufgeführten Lösungen verlangen.

Alle gesetzlichen Vorschriften sowie Vorschriften der Berufsgenossenschaften in ihrer jeweils aktuellen Fassung sind einzuhalten. Der AN ist u.a. verantwortlich für:

- den abwehrenden und vorbeugenden Brandschutz
- die technische Hilfeleistung
- die Bergung von Verunfallten
- notwendige Schulungen des Personals
- die Unfallbearbeitung im gesamten Bereich
- Arbeitsplatzbefahrungen
- Aus- und Weiterbildung der Ersthelfer
Der Auftragnehmer hat folgende Unterlagen auf Verlangen vorzuzeigen:
- Gefährdungsbeurteilung
- Ersthelferbescheinigung für mindestens 2 Mitarbeiter je Unternehmer. Es muss mindestens ein Ersthelfer muss auf der Baustelle anwesend sein.
- Namensliste der an der Baustelle eingesetzten Personen
- Ergänzungen bei Personenwechsel

8. Angebotsgrundlagen
----------------------------------------------------------

Besichtigung der Baustelle

Dem Bieter wird empfohlen, die Baustelle während der Angebotsbearbeitung zu besichtigen.

Kostenabgrenzung

Verunreinigungen und Bauschutt, die von den im folgenden beschriebenen Leistungen herrühren, sind rückstandsfrei zu entfernen und abzufahren. Es erfolgt keine gesonderte Containerstellung durch den AG.

Abrechnungsunterlagen / Abnahmen

Rechnungen der Baugewerke sind einschl. sämtlicher Aufmaße und Anlagen parallel an den Auftraggeber GWC sowie an den bauleitenden Architekten zu liefern. Rechnungen der Gewerke für die technische Gebäudeausrüstung sind einschl. sämtlicher Aufmaße und Anlagen parallel an den Auftraggeber GWC sowie an den bauleitenden Fachplaner des jeweiligen Gewerks zu liefern. Die Papierform ist nicht erforderlich.

Die Bauleitung ist bevollmächtigt, Rechnungen entgegenzunehmen und den Eingang formell zu dokumentieren. Das Eingangsdatum der vom bauleitenden Architekten bzw. bauleitenden Fachplaner geprüften Rechnung inkl. Bautenstandsnachweis bei dem AG ist maßgebend für die Zahlfristen gemäß VOB.

Die Bearbeitung der Rechnungen erfolgt innerhalb der in der VOB aufgeführten Fristen. Voraussetzung hierfür ist die Prüffähigkeit und Vollständigkeit der Rechnung inkl. vollständiger Auftragsnummer. Alle für die Abrechnung notwendigen Unterlagen (Lieferscheine, Aufmaßblätter, Stundenlohnzettel, Entsorgungsnachweise) sind VOB-gemäß in prüffähiger Form einzureichen.

## 18 Tischlerarbeiten
Datum: 16.03.2026
EP-Anteile: Löhne; Stoffe; Geräte; Sonstiges

### Bereich 1 Los 2 - FE54

#### Abschnitt 1.1 Werkplanung

**1.1.1 Werkplanung**
Auf der Grundlage der Ausführungsplanung des Architekten sowie der Begutachtung der örtlichen Verhältnisse durch den AN ist durch den AN eine Werkplanung für die nachfolgend beschriebenen Leistungen zu erstellen.

Die Ausführung der Leistung hat erst nach Freigabe durch den Architekten zu erfolgen. In dieser Werkplanung sind insbesondere die unterschiedlichen Innentürtypen, Verglasungselemente, Anschlüsse, Abschlüsse sowie Übergänge zu angrenzenden Bauteilen zu berücksichtigen.

Des Weiteren hat die Werkplanung alle Angaben zu enthalten, die für die fachtechnische Prüfung gemäß den gestellten Anforderungen aus dem Leistungsverzeichnis erforderlich sind.

Für die neu erstellten Geländerelemente ist ein statischer Nachweis zu erbringen.

Übergabe 1-fach in Papier sowie digital.
Menge: 1 Psch
Kostengruppen DIN 276 2018-12: 000

#### Abschnitt 1.2 Außentüren

**1.2.1 Hauseingangstür bxh ca. 1,23x2,615m, einflügelig mit Glasausschnitt und Oberlicht, Holz, RC2, Panikfunktion E**
Holz-Hauseingangstür mit Glasausschnitt und Oberlicht, Gestaltung in Anlehnung an Bestandstür

Rohbaumaß bxh (ab OKFFB): ca. 1,23x2,615m (Bestandsöffnung, zu prüfen)
Ausführung: einflügelig DIN links
Lichter Durchgang: ≥ 90cm

Wärmeschutz
- U-Wert max. 1,60 W/m2K (gesamte Tür)

Anforderungen nach DIN 18055:2020-09
- Widerstand gegen Windlast nach EN 12210: B2
- Schlagregendichtheit nach EN 12208: 4A
- Luftdurchlässigkeit nach EN 12207: 2

Beanspruchungsklasse nach DIN EN 1192
- Klasse 3 (S - Starke Beanspruchung)

Einbruchschutz
- Widerstandsklasse RC2 nach DIN EN 1627

Zarge
- Holzstockzarge, Profiltiefe 95mm, Profilbreite 100mm
- Horizontales Profil zwischen Türflügel und Oberlicht mit Relief (3 Abstufungen) analog zu Bestandstür (Siehe Zeichnung)
- lichter Durchgang: 2,10m
- Schwellenprofil silberfarben eloxiert, h max. 2cm

Türblatt
- 2fach gefälzt
- Glaseinsatz bxh = 0,75x1,60m, 2fach VSG ca. 6/8/6mm
- Sockelschutz außen Blechabdeckung 12cm (Aluminium natur)

Oberlicht
- h= 48,5cm, horizontal 3-fach geteilt mit Sprossen
- Verglasung 2fach Float ca. 6/8/6mm

Oberflächen
- Türblatt, Türblattkante und Zarge: grundiert für deckenden Anstrich aus gesonderter Position

Türbänder
- Türbänder 3-teilig, Einbohr- / Einfräsbänder Edelstahl oder Stahl vernickelt, 2 Stk.

Schließung
- Einsteckschloss gemäß DIN 18251, Klasse 3; Mehrfachverriegelung
- vorgerichtet für PZ
- mit elektrischem Türöffner ("Summer") - Kabelübergang in der Laibung (= Schnittstelle Gewerk ELT)
- Panikfunktion E (Wechselfunktion)

Türschließer
- inkl. aufgesetztem Obentürschließer mit Gleitschiene auf Bandseite (innen), mit einstellbarem Endschlag und mech. Feststellung; Farbe Alu natur / silberfarben

Drücker
- Wechselgarnitur in gesonderter Position

liefern und einbauen nach RAL-Richtlinie, Anschluss zum Bauwerk umlaufend innen dampfdicht, außen schlagregendicht, gedämmt ausgeführt

Einbausituation: Bestandsmauerwerk Vollziegel d=38cm, Dübelmontage hinter dem Anschlag (b ca. 65mm)

Einbauort: Hauseingang Friedrich-Engels-Str.
Detail: KL94-FE54_5348 DET_FE

Produkt: Schörghuber Form Außentür 35N-A o. glw.

Angebotenes Produkt: '....................................................' vom Bieter einzutragen
Menge: 1 St
Kostengruppen DIN 276 2018-12: 000

**1.2.2 Türdrückergarnitur Hauseingangstür mit Kurzschild, Aluminium natur, Panikfunktion**
Schutzbeschlag-Wechselgarnitur S4-ZA Aluminium für Vollblatttüren

Griff aus gebogenem Rundrohr mit halbkugelförmigem Abschluss. Drückerhals zur besseren Lastabtragung konisch-zylindrisch aufgeweitet.

U-Form: Türdrücker Handhabe zylindrisch Ø 20mm, Länge Handhabe 142mm, Drückerhalslänge 63mm, Return 52mm

Türknopf kugelförmig Ø 50mm, Hals gerade, feststehend

Türschild Außen:
oben und unten abgerundet, 54 x 246 x 15mm
Türschild Innen:
oben und unten abgerundet 45 x 245 x 7mm
Schlüssellochung PZ mit Abdeckung, passend für Zylinderüberstände von 8-15mm
PZ 72 oder 92mm

Maßänderungen sind unter Einhaltung der Proportionalität zulässig.

Material: Aluminium
Oberfläche: F1

! Auf Verlangen des Auftraggeber ist nachzuweisen, dass das angebotene Fabrikat/Design des Drückers auch für Fenster und Rahmentüren verfügbar ist. Aufgrund des Gestaltungskonzepts sind durchgängig gleiche Griffe geplant.

Klassifizierungsschlüssel Schutzbeschlag gem. DIN EN 1906, DIN EN 1627 - 1630 bzw. DIN 18 257,
4 | 7 | - | 0 | 0 | 3 | 2 | U
Diese ist durch eine externe Prüfung bei akkreditierten Prüfinstituten nachzuweisen.

Produkt: FSB Art.-Nr. 73 7375 05 (Drückerfamilie 1146, Kugelgriff 0871) o. glw.

Angebotenes Produkt: '....................................................' vom Bieter einzutragen
Menge: 1 St
Kostengruppen DIN 276 2018-12: 000

**1.2.3 Hausnummer Folienschnitt**
Hausnummer "54" als Folienschnitt liefern und im Oberlicht anbringen; wetterfest, UV-stabil

Farbe: schwarz, matt
Schriftart: Myriad Pro Semibold
Größe: 15cm

einschließlich Reinigung/Vorbereitung der Glasfläche entsprechend Herstellervorgaben
Menge: 1 St
Kostengruppen DIN 276 2018-12: 000

#### Abschnitt 1.3 Innentüren

*Hinweis: Hinweis*
Alle Holzprodukte müssen aus nachweislich legaler und nachhaltiger Waldbewirtschaftung stammen. Der Nachweis kann durch Vorlage eines Zertifikats für nachhaltige Waldwirtschaft erfolgen. Akzeptiert werden Zertifikate wie z.B. PEFC und FSC.

Holzwerkstoffe müssen der Emissionsklasse E1 entsprechen.

**1.3.1 Wohnungseingangstür, bxh = 1,01x2,005m, MW 28cm, Holzwerkstoff, Umfassungszarge Holz, DS**
Einflügelige Innentür / Wohnungseingangstür liefern und einbauen,

Rohbaumaße: ca. 1,01x2,005m (Bestand - Tür ggf. anpassen!)
Öffnungsrichtung DIN links

Eigenschaften

- Klimaklasse III nach DIN EN 1121
- Beanspruchungsklasse: min. M, mittlere Beanspruchung nach DIN EN 1192
- Schallschutz: R'w ≥ 27dB gem. DIN 4109 = SSK 1 nach VDI 3728 für Türen
- Brandschutz: dicht – und selbstschließend (DS)
- Einbruchschutz: Widerstandsklasse RC2 nach DIN EN 1627

Zarge

- Maulweite MW= 28cm (25cm Bestandsmauerwerk + 2x1,5cm Innenputz)
- Objekt-Holzfutterzarge mit Zierfalz gem. Zeichnung, zweiteilig, zerlegt (Kern- und Leibungszarge verleimt) ohne Befestigungsbohrungen (zum Ausschäumen)
- Bekleidungsbreiten 60/60mm, Bekleidungsdicke ca. 23/23mm
- Dichtung weiß
- ohne Bodeneinstand
- massives Schließblech in Edelstahl geschliffen (Materialstärke 3mm)

! Achtung: Höhenversprung zwischen Treppenhaus und Wohnung! Zarge muss bis auf OKFF Wohnung geführt werden, Siehe Zeichnung.

Raum zwischen Wand und Zarge gemäß Montageanleitung mit Mineralwolle dicht hinterstopfen oder mit 2-K-PU-Schaum durchgängig ohne Hohlräume ausschäumen (Schallschutz).

Türblatt

- Türstärke ca. 42mm
- gefälzt (Normfalz), für den Innenbereich

Oberflächen

- Türblatt, Türblattkante und Zarge: Grundierfolie für deckenden Anstrich aus gesonderter Position

Drücker

- Drückerhöhe: 1050mm
- Drücker ist in gesonderter Position ausgeschrieben !

Beschläge und Ausstattung

- Türbänder 3-teilig, Einbohr- / Einfräsbänder Edelstahl oder Stahl vernickelt, 2 Stk.
- Bandaufnahme-Elemente 2x V3604 in der Zarge
- Objekt-Einsteckschloss (DIN 18251 Klasse 3), PZ-gelocht, ohne Zylinder, Dorn 65mm, Nuss 8mm, ohne Panikfunktion, Stulp nickel-silber, Stulpbreite 20mm
- absenkbare Bodendichtung Schall-Ex L-15
- Obentürschließer als Gleitschienenschließer, Ausführung EN 2-5 mit Rastfeststellung, Normalmontage auf Bandseite, weiß (RAL 9016)
- Weitwinkelspion (Höhe Unterkante Türblatt bis Mitte Bohrung: 1400mm nach DIN 68706)

Einbauort: Whg 3 und 4

Detail: KL94-FE54 5365 DET_INN

Produkt: Schörghuber FORM SD32-1-Schallschutztür, Modell 1.00 MHF o. glw.

Angebotenes Produkt: '....................................................' vom Bieter einzutragen
Menge: 8 St
Kostengruppen DIN 276 2018-12: 000

**1.3.2 Schwellenabdeckung vertikal, d=20mm**
Profil zum Abdecken des Höhenversprungs zwischen OKFF Treppenhaus und OKFF Wohnung liefern und bündig zwischen die Seitenteile der Zarge einbauen, Fuge zum Werksteinbelag des Treppenhauses mit elastischem Dichtstoff verfüllen

Abmessungen Profil: b ca. 20mm, h ca. 25 bis 45mm, l ca. 966mm
Material: wie Zarge
Oberfläche: wie Zarge (innen RAL 9016)
Menge: 8 St
Kostengruppen DIN 276 2018-12: 000

**1.3.3 Zimmertür, bxh = 0,885x2,005m, MW 28cm, Holzwerkstoff, Umfassungszarge Holz**
Einflügelige Innentür liefern und einbauen,

Rohbaumaße: ca. 0,885x2,005m (Bestand)
Öffnungsrichtung DIN rechts

Klimaklasse I nach DIN EN 1121
Beanspruchungsklasse: N, normale Beanspruchung nach DIN EN 1192

Zarge

- Maulweite MW= 28cm (25cm Bestandsmauerwerk + 2x1,5cm Innenputz)
- Holz(werkstoff)zarge als Umfassungszarge für stumpf einschlagende Tür
- ca. 23mm starke Profilzarge, b=70mm, gem. Zeichnung Kanten leicht gerundet
- Futterbrett: 22mm Spanplatte/ MDF V313 o. glw.
- Toleranzausgleich ca. +13mm / -7mm, mit 3D-Bandaufnahmen, verdeckt liegend
- Schließblech Edelstahl matt mit Riegeltasche für zweitouriges Schließen
- 3-seitig eingebaute weiße Dichtung
- Oberfläche Weißlack RAL 9016 verkehrsweiß, seidenmatt

Türblatt

- Türblattmaß: 0,834x1,972m (DIN Normgröße)
- Türstärke ca. 40mm
- vierseitig stumpf, mit Kantenlackierung
- Material MDF V313, 3-fach verleimt, o. glw.
- grundiert und mit 2-Komponenten-Lack RAL 9016 verkehrsweiß im Spritzverfahren allseitig fugendicht zu einer glatten, geschlossenen Oberfläche lackiert
- max. Türblattgewicht 50kg

Drücker

- Drückerhöhe: 1050mm
- Drücker ist in gesonderter Position ausgeschrieben !

Beschläge

- 3-teilige Einbohrbänder, Edelstahl oder Stahl vernickelt
- Einsteckschloss Zimmertür nach DIN 18251, Buntbart-Schloss mit 1 Schlüssel

Einbauort: Whg 3 und 4, Zimmer 2

Detail: KL94-FE54 5363 DET_INN

Produkte:
- Brüchert u. Kärner, Zarge N o. glw.
- Brüchert u. Kärner, Türblatt EB.01 o. glw.

Angebotene Produkte: '....................................................' vom Bieter einzutragen
Menge: 8 St
Kostengruppen DIN 276 2018-12: 000

**1.3.4 Zimmertür, bxh = 0,885x2,005m, MW 28cm, Holzwerkstoff mit Glaseinsatz, Umfassungszarge Holz**
Wie Vorposition, jedoch:

Öffnungsrichtung DIN links

Türblatt
- mit Glaseinsatz Ornamentglas ESG gem. Zeichnung, bxh = 0,53x1,565m

Einbauort: Whg 3 und 4, Wohnzimmer
Menge: 8 St
Kostengruppen DIN 276 2018-12: 000

**1.3.5 Zimmertür, bxh = 0,885x2,005m, MW 15cm, Holzwerkstoff, Umfassungszarge Holz**
Wie Position 1.3.3 Zimmertür, bxh = 0,885x2,005m, MW 28cm, Holzwerkstoff, Umfassungszarge Holz,
jedoch:

Öffnungsrichtung DIN links

Zarge
- Maulweite MW= 15cm (12cm Bestandsmauerwerk + 2x1,5cm Innenputz)

Einbauort: Whg 4, Zimmer 1
Menge: 4 St
Kostengruppen DIN 276 2018-12: 000

**1.3.6 Zimmertür, bxh = 0,60x2,005m, MW 15cm, Holzwerkstoff, Umfassungszarge Holz**
Wie Vorposition, jedoch:

Rohbaumaße: ca. 0,60x2,005m (Bestand)

Einbauort: Whg 3, Abstellkammer
Menge: 4 St
Kostengruppen DIN 276 2018-12: 000

**1.3.7 Zimmertür, bxh = 0,885x2,135m, MW 14,5cm, Holzwerkstoff, Umfassungszarge Holz**
Wie Position 1.3.3 Zimmertür, bxh = 0,885x2,005m, MW 28cm, Holzwerkstoff, Umfassungszarge Holz,
jedoch:

Rohbaumaße: ca. 0,885x2,135m (neu)
Öffnungsrichtung DIN links

Zarge
- Maulweite MW= 14,5cm (11,5cm Porenbetonmauerwerk + 2x1,5cm Innenputz)

Einbauort: Whg 3, Zimmer 1
Menge: 4 St
Kostengruppen DIN 276 2018-12: 000

**1.3.8 Zimmertür, bxh = 0,885x2,01m, MW 10cm, Holzwerkstoff, Umfassungszarge Holz**
Wie Position 1.3.3 Zimmertür, bxh = 0,885x2,005m, MW 28cm, Holzwerkstoff, Umfassungszarge Holz,
jedoch:

Rohbaumaße: ca. 0,885x2,01m (neu)
Öffnungsrichtung DIN links

Zarge
- Maulweite MW= 10cm (10cm Trockenbau neu)

Einbauort: Whg 4, Küche
Menge: 4 St
Kostengruppen DIN 276 2018-12: 000

**1.3.9 Zimmertür, bxh = 0,885x2,01m, MW 10cm, Holzwerkstoff, Umfassungszarge Holz, Feuchtraum**
Wie Vorposition, jedoch:

Klimaklasse II nach DIN EN 1121 (feuchtraumgeeignet)

Öffnungsrichtung DIN rechts

Einbauort: Whg 3 und 4, Bäder
Menge: 8 St
Kostengruppen DIN 276 2018-12: 000

**1.3.10 Türdrückergarnitur Wohnungseingangstür mit Kurzschild, Aluminium natur**
Schutzbeschlag-Wechselgarnitur S4-ZA Aluminium für Vollblatttüren

Griff mit keilförmig zulaufender und im Querschnitt trapezförmiger Handhabe. Drückerhals zur besseren Lastabtragung konisch-zylindrisch aufgeweitet.

L-Form:
Aufsicht Handhabe 21mm, Grifflänge 128mm, Drückerhalslänge 60mm

Türknopf kugelförmig Ø 50mm, Hals gerade, feststehend

Türschild Außen:
oben und unten abgerundet, 54 x 246 x 15mm
Türschild Innen:
oben und unten abgerundet 45 x 245 x 7mm
Schlüssellochung PZ mit Abdeckung, passend für Zylinderüberstände von 8-15mm
PZ 72 oder 92mm

Maßänderungen sind unter Einhaltung der Proportionalität zulässig.

Material: Aluminium
Oberfläche: F1

! Auf Verlangen des Auftraggeber ist nachzuweisen, dass das angebotene Fabrikat/Design des Drückers auch für Fenster und Rahmentüren verfügbar ist. Aufgrund des Gestaltungskonzepts sind durchgängig gleiche Griffe geplant.

Klassifizierungsschlüssel Schutzbeschlag gem. DIN EN 1906, DIN EN 1627 - 1630 bzw. DIN 18 257,
4 | 7 | - | 0 | 0 | 3 | 2 | U
Diese ist durch eine externe Prüfung bei akkreditierten Prüfinstituten nachzuweisen.

Produkt: FSB Art.-Nr. 73 7375 05 (Drückerfamilie 1005, Kugelgriff 0871) o. glw.

Angebotenes Produkt '....................................................' vom Bieter einzutragen
Menge: 8 St
Kostengruppen DIN 276 2018-12: 000

**1.3.11 Türdrückergarnitur Zimmertür mit Rundrosette, Aluminium natur**
Griff mit keilförmig zulaufender und im Querschnitt trapezförmiger Handhabe.

L-Form, Aufsicht Handhabe 21mm, Grifflänge 128 mm, Drückerhalslänge 60 mm; Maßänderungen sind unter Einhaltung der Proportionalität zulässig.

Einteilige Deckrosette mit Befestigung in Clipstechnik
Unsichtbare Verschraubung
Unsichtbare Drückerführung (Führungslager)
Drückergarnitur: Rundrosetten Ø 55 mm

Material: Aluminium
Oberfläche: Naturfarbig eloxiert, glänzend

! Auf Verlangen des Auftraggeber ist nachzuweisen, dass das angebotene Fabrikat/Design auch für Fenster und Rahmentüren verfügbar ist. Aufgrund des Gestaltungskonzepts sind durchgängig gleiche Griffe geplant.

Klassifizierungsschlüssel gem. DIN EN 1906: 2012-12
4 ǀ 7 ǀ - ǀ 0 ǀ 1 ǀ 5 ǀ 0 ǀ A für Türen ohne Anforderung
Es wird eine höhere Qualität und Langlebigkeit als in der Norm DIN EN 1906 gefordert.

Produkt: FSB 1005 o. glw.

Angebotenes Produkt '....................................................' vom Bieter einzutragen
Menge: 32 St
Kostengruppen DIN 276 2018-12: 000

**1.3.12 Türdrückergarnitur Badtür mit Rundrosette, Aluminium natur**
Wie Vorposition, jedoch als Badgarnitur; innen Riegel, außen Schauscheibe rot/weiß, Notentriegelung mit Münze
Menge: 8 St
Kostengruppen DIN 276 2018-12: 000

#### Abschnitt 1.4 Treppengeländer

**1.4.1 Werkplanung Treppengeländer**
Aufmaß und Werkplanung für die Ergänzung des Treppengeländers im 4. OG:

Aufmaß der Situation, Planung der Geometrie des Geländers analog Bestandsgeländer auf Grundlage der Architektenzeichnung.

Die Position beinhaltet weiterhin den statischen Nachweis der absturzsichernden Geländerkonstruktion inkl. Befestigungsmitteln.

Übergabe einfach auf Papier sowie digital als pdf
Menge: 1 St
Kostengruppen DIN 276 2018-12: 000

**1.4.2 Treppengeländer für Lauf neu erstellen**
Treppengeländer mit Handlauf aus Holz, Geometrie analog Bestandsgeländer, herstellen und passgenau am neu erstellten Stb-Treppenlauf montieren.

Mit Doppelpfosten ca. 110x55x82cm als Anfangs- und Endstück, Handlauf oben ca. 80x67mm, unterem Holm ca. 55x30mm und Füllstäben ca. 22x22x650mm im Abstand von ca. 110mm. Handlaufgeometrie mit Griffmulde.
Verbindung der Doppelpfosten über leiterartige Konstruktion aus Querschnitten ca. 100x60mm.

Material: Nadelholz

Für den Anstrich anschleifen. Anfallenden Staub vom Treppengeländer entfernen. Beschichtungsarbeiten sind in separater Position erfasst!

Menge: 1 Lauf à ca. 3m Länge, Höhe: 90cm

Zeichnung: KL94-FE54_5381 DET_TR
Einbauort: 4. OG
Menge: 3 m
Kostengruppen DIN 276 2018-12: 000

**1.4.3 Treppengeländer für Podest neu erstellen**
Wie Vorposition, jedoch als Geländer für letztes Podest (gerade),

ohne Doppelpfosten, dafür Befestigung an Treppenlauf und Wand
Menge: 1 Stk. à ca. 1,40m Länge, Höhe: 90cm
Menge: 1,4 m
Kostengruppen DIN 276 2018-12: 000

**1.4.4 Bestandstreppengeländer aus Holz aufarbeiten**
Bestandstreppengeländer mit Handlauf aus Holz aufarbeiten: säubern, Risse und Kratzer ausbessern.

Lose Farbe mit Spachtel entfernen; für den Anstrich anschleifen. Nach dem Schleifen den gesamten Staub entfernen, ggf. entfetten.

Beschichtungsarbeiten sind in separater Position erfasst!

Menge: 7 Läufe à ca. 3m Länge, unterster Lauf ohen Füllstäbe
Geometrie: Siehe Bild

Detail: KL94-FE54_5382 DET_TR
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Menge: 21 m
Kostengruppen DIN 276 2018-12: 000

**1.4.5 Bestandstreppengeländer: letzten Lauf anpassen**
Letzten Lauf in vorbeschriebenem Geländer anpassen: Doppelpfosten (wie im Bild gezeigt) auf Zwischenpodest versetzen, letzten Lauf des Bestandsgeländers um ca. 30cm kürzen.
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Menge: 1 St
Kostengruppen DIN 276 2018-12: 000

**1.4.6 Bestandstreppengeländer: Füllstab aus Holz erneuern**
Füllstab aus Holz in vorbeschriebenem Geländer erneuern, Abmessungen ca.
22x22x650mm, Material: Nadelholz

Ort: nach Bedarf, in Absprache mit der Bauleitung
Menge: 10 St
Kostengruppen DIN 276 2018-12: 000

#### Abschnitt 1.5 Beschichtungsarbeiten

**1.5.1 Hauseingangstür einfarbig beschichten, Erstbeschichtung**
Hauseingangstür aus vorangegangener Position beschichten:

Türblatt aushängen, Beschläge abnehmen; Türblätter und Zargen deckend streichen, Zwischenbeschichtung und Schlussbeschichtung

Farbe:
- außen und innen: RAL 3003 Rubinrot seidenmatt
Material (Zwischen- und Schlussbeschichtung):
- wasserbasierter Acrylharzlack für Holzuntergründe
- wetterfest, UV-beständig, abriebfest, geruchsarm
- "Blauer Engel"-zertifiziert
Vorhandener Untergrund:
- Grundierung
Menge: 1 St
Kostengruppen DIN 276 2018-12: 000

**1.5.2 Wohnungseingangstür zweifarbig beschichten, Erstbeschichtung**
Wohnungseingangstür aus vorangegangener Position beschichten:

Türblatt aushängen, Beschläge abnehmen; Türblätter und Zargen deckend streichen, Zwischenbeschichtung und Schlussbeschichtung

Farbe:
- außen (Treppenhaus): RAL 3003 Rubinrot seidenmatt
- innen (Wohnung): RAL 9016 Verkehrsweiß seidenmatt

Material (Zwischen- und Schlussbeschichtung):
- wasserbasierter Acrylharzlack für Holzuntergründe
- "Blauer Engel"-zertifiziert

Vorhandener Untergrund:
- Grundierfolie
Menge: 8 St
Kostengruppen DIN 276 2018-12: 000

**1.5.3 Treppengeländer zweifarbig beschichten, Überholungsbeschichtung**
Bestandstreppengeländer beschichten:

Treppengeländer zweifarbig deckend streichen, Zwischenbeschichtung und Schlussbeschichtung. Boden und Wandflächen sind zu schützen!

Farbe:
- Geländerstäbe: Blassgrün RAL 6021 seidenmatt
- Handlauf: Rubinrot RAL 3003 seidenmatt

Material (Zwischen- und Schlussbeschichtung):
- wasserbasierter Acrylharzlack für Holzuntergründe
- "Blauer Engel"-zertifiziert

Vorhandener Untergrund:
- Altbeschichtung (anschleifen und säubern sind in separater Position erfasst)
Menge: 21 m
Kostengruppen DIN 276 2018-12: 000

**1.5.4 Treppengeländer zweifarbig beschichten, Erstbeschichtung**
Wie Vorposition, jedoch als Erstbeschichtung auf neu erstellten Geländerteilen,
inkl. Grundierung mit Acryl-Vorstreichfarbe
Menge: 5 m
Kostengruppen DIN 276 2018-12: 000

#### Abschnitt 1.6 Stundenlohnarbeiten

**1.6.1 Stundenlohnarbeiten Facharbeiter**
Stundensatz Facharbeiter für nicht in Positionen erfasste Arbeiten. Nur auf Anordnung des Auftraggebers auszuführen!
EP komplett inkl. Lohn + Lohnnebenkosten, Gemeinkosten, Werkzeuge, Wagnis + Gewinn
Menge: 2 h
Kostengruppen DIN 276 2018-12: 000

**1.6.2 Stundenlohnarbeiten Bauhelfer**
wie Vorposition, jedoch für Bauhelfer
Menge: 2 h
Kostengruppen DIN 276 2018-12: 000

## Rechtevermerke in der Datei

Created with Dangl GAEB Tool, Copyright 2013 - 2026 Dangl IT GmbH, www.dangl-it.com, Version 2.11.0 (Built: 07.03.2026 19:43)
